# AUSSCHREIBEN.DE
Leistungsbeschreibung (GAEB DA XML 3.2, DA81)
Projekt: ADE
Währung: EUR
Erstellt mit: GXML Toolbox V3.3 R20220330, ORCA a.de-Exporting, 24.04.2025

## 1 AUSSCHREIBEN.DE - Triflex

### Titel 01 Triflex ProJoint+ - Bewegungsfugen Abdichtungssystem

*Hinweis: Triflex ProJoint+, Vorbemerkungen*
Triflex ProJoint+®
Bewegungsfugen Abdichtungssystem

Bauvorhaben: '...'
Architekt: '...'
Bauherr: '...'

Vorbemerkungen:

Die Verarbeitung erfolgt mit Produkten der Firma Triflex GmbH & Co. KG, Minden.

Angeboten und eingebaut wird das Bewegungsfugen Abdichtungssystem Triflex ProJoint+. Die Ausführung erfolgt nach den technischen Richtlinien des Materialherstellers.

Die Einhaltung aller gültigen Richtlinien wird für die jeweils empfohlenen Systemaufbauten mit Triflex-Produkten berücksichtigt bzw. vorausgesetzt.

Der Auftragnehmer hat vor Auftragserteilung nachzuweisen, dass er für die Verarbeitung von Triflex-Produkten geschult wurde. Andernfalls ist die Einweisung durch einen Schulungsmeister am Objekt sicherzustellen.

Die in der Ausarbeitung enthaltenen Massen sind auf der Baustelle zu überprüfen.

Die Abrechnung erfolgt nach gemeinsamen Aufmaß des Auftragnehmers mit dem Auftraggeber.

Die Abdichtung ist so auszuführen, dass bei Arbeitsunterbrechungen ein Eindringen von Niederschlagswasser in den Systemaufbau verhindert wird.

Für die Schuttbeseitigung sind die Abfuhr- und Deponiekosten in die Einzelpreise einzukalkulieren bzw. gesondert auszueisen.

Bedenken gegen die Vorleistungen anderer Unternehmer sind dem Auftraggeber unverzüglich, möglichst schon vor Beginn der Arbeiten, schriftlich mitzuteilen.

Dem Bieter wird empfohlen, vor Angebotsabgabe das Objekt zu besichtigen.

Falls bei den Ausführungsarbeiten Änderungen oder Sonderarbeiten erforderlich werden, die nicht erfasst sind, sind diese im Einzelnen vor Ausführung anzuzeigen und anschließend gesondert zu verrechnen.

Die Arbeiten verstehen sich, wenn nicht ausdrücklich anders beschrieben, als fix und fertige Leistung, einschließlich Lieferung aller erforderlichen Materialien und Nebenleistungen.

Parkhausbeschichtungen unterliegen einer permanenten Beanspruchung und verschleißen in Abhängigkeit der Nutzung.

Der Systemaufbau ist vom sachkundigen Planer nach objektspezifischen Anforderungen anzupassen. Detaillierte Ausschreibungstexte sind vom Planer eigenverantwortlich zu erstellen. Mit der Übermittlung dieses Leistungsverzeichnis-Entwurfs ist keine konkrete Projektberatung verbunden. Die Textausarbeitung ist eine unverbindliche Serviceleistung von Triflex. Rechtsansprüche aus dieser Leistung sind ausgeschlossen.

Grundlage für die Ausführung von standsicherheitsrelevanten Betoninstandsetzungsarbeiten sind die in den Bundesländern als Technische Baubestimmung eingeführten Regeln und Richtlinien nach VV TB, Teil A, lfd. Nr. A 1.2.3.2 sowie VV TB, Teil C, lfd. Nr. C 3.12.

Als Vertragsbestandteile gelten:
- Leistungsverzeichnis
- Systembeschreibung, Systemzeichnungen und Produktinformationen des Herstellers
- DIN 18202 Toleranzen im Hochbau
- Baupolizeiliche Bestimmungen
- Unfallverhütungsvorschriften
- VOB Teil B
in den jeweils zum Zeitpunkt des Vertragsabschlusses gültigen Fassungen.

Stand: 04/2025

*Hinweis: Triflex ProJoint+, System- und Produkteigenschaften*
Das System Triflex ProJoint+ ist eine mechanisch hoch belastbare Bewegungsfugenabdichtung für Parkdecks und Tiefgaragen. Das Abdichtungssystem auf PMMA-Harzbasis besteht aus einer Grundierung, einer vliesarmierten Fugenabdichtung sowie einem faserverstärktem Polymer-Fugenprofil in unterschiedlichen Einbauvarianten.
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
**01.0001 Baustelleneinrichtung, allgemein**
Baustelle einrichten und nach Abschluss der Arbeiten räumen. Vorhalten von Maschinen, Geräten, Werkzeugen und sonstigen Betriebsmitteln, die zur Durchführung der Arbeiten erforderlich sind.
Die Baustelle wird besenrein hinterlassen.
Einheit: psch
DIN 276-08: 391
Work Category: 0

**01.0002 Container**
Lieferung, Aufbau, Vorhaltung und Abtransport eines Material- und Geräte-Containers.
Einheit: psch
DIN 276-08: 391
Work Category: 0

**01.0003 Elektroanschlüsse**
Elektroanschlüsse für Wechsel- und Drehstrom herstellen und nach Beendigung der Baumaßnahme wieder entfernen.
Einheit: psch
DIN 276-08: 391
Work Category: 0

**01.0004 Wasseranschluss**
Wasseranschlussfür erforderliche Reinigungsarbeiten herstellen und nach Beendigung der Baumaßnahme wieder entfernen.
Einheit: psch
DIN 276-08: 391
Work Category: 0

**01.0005 Bauzaun**
Bauzaun liefern und vorhalten für die gesamte Bauzeit mit entsprechendem Umbau zu den jeweiligen Arbeitsabschnitten.
Einheit: psch
DIN 276-08: 391
Work Category: 0

**01.0006 Verkehrslenkungsmaßnahmen**
Verkehrslenkungsmaßnahmen wie Verkehrsschilder, Ampelanlage usw. ergreifen, notwendige Geräte aufbauen, entsprechend dem Baufortschritt umrüsten und nach Beendigung der Baumaßnahmen entfernen.
Einheit: psch
DIN 276-08: 391
Work Category: 0

**01.0007 Hohllagen**
Vorhandene Betonflächen durch Abklopfen mit einem Hammer oder Kette auf Hohllagen untersuchen und entsprechende Stellen markieren.
Einheit: psch
DIN 276-08: 397
Work Category: 81

**01.0008 Haftzugfestigkeit**
Vorhandenen Untergrund mit geeignetem Messwerkzeug (z. B. Freundl-Gerät) auf vorgegebene Haftzugfestigkeit untersuchen und protokollieren.
Anzahl Messungen: '......' St.
Einheit: psch
DIN 276-08: 397
Work Category: 81

**01.0009 Druckfestigkeit**
Vorhandenen Betonuntergrund mit Schmidt-Hammer auf Druckfestigkeit untersuchen und protokollieren.
Anzahl Messungen: '......' St.
Einheit: psch
DIN 276-08: 397
Work Category: 81

**01.0010 Feuchtegehalt**
Vorhandenen Betonuntergrund mit geeignetem Messwerkzeug (z. B. Elektronikfeuchtemessgerät) auf Feuchtegehalt untersuchen und protokollieren.
Anzahl Messungen: '......' St.
Einheit: psch
DIN 276-08: 397
Work Category: 81

**01.0011 Überprüfung Gefälle und Unebenheiten**
Vorhandenen Untergrund auf ausreichendes Gefälle, Pfützenbildungen und Unebenheiten überprüfen.
Einheit: psch
DIN 276-08: 397
Work Category: 81

**01.0012 Bautagebuch mit permanenten Messungen**
Vorhalten von Messgeräten zur permanenten Messung von Luftfeuchtigkeit, Bodentemperatur, Lufttemperatur und zur Taupunktbestimmung während der gesamten Baumaßnahme inkl. Führen eines Bautagebuches mit der Protokollierung der Messergebnisse.
Einheit: psch
DIN 276-08: 397
Work Category: 81

**01.0013 Fräsen im Fugenbereich, Variante 1**
Maschinelles Fräsen zum Herstellen von bauseitigen Aussparungen in einer Breite von mind. 33 cm (15 cm Profil + 3 cm Fuge + 15 cm Profil) und ca. 25 mm Tiefe inkl. Aufnahme, Abtransport und ordnungsgemäßer Entsorgung des Fräsgutes. Im Anschluss Egalisierung der Fräsfläche durch Schleifen inkl. Säuberung der Bereiche.
(Siehe Triflex Systemzeichnung ProJoint+-1560)
Einheit: m
DIN 276-08: 352
Work Category: 81

**01.0014 Schleifen im Fugenbereich, Variante 2**
Maschinelles Schleifen zum Herstellen von kraftschlüssigen Untergründen in einer Breite von mind. 33 cm (15 cm Profil + 3 cm Fuge + 15 cm Profil) inkl. Aufnahme, Säuberung, Abtransport und ordnungsgemäßer Entsorgung.
(Siehe Triflex Systemzeichnung ProJoint+-1561)
Einheit: m
DIN 276-08: 352
Work Category: 81

**01.0015 Schleifen**
Vorbereitung des Untergrundes durch Schleifen mit geeigneten Schleifgeräten inkl. Reinigung, Aufnahme, Abtransport und ordnungsgemäßer Entsorgung von anfallendem Bauschutt.
Einheit: m²
DIN 276-08: 352
Work Category: 81

**01.0016 Fugenfräse / Fugenrisshaken**
Entfernen vorhandener Fugenvergussmassen mit Fugenfräse oder Fugenrisshaken nach Erfordernis.
Einheit: m
DIN 276-08: 352
Work Category: 81

**01.0017 Vorbereitung Metalluntergrund**
Metalluntergründe gründlich mit Triflex Reiniger abreiben und die Fläche zusätzlich anrauen.
Verbrauch: mind. 0,20 l/m²
Einheit: m²
DIN 276-08: 352
Work Category: 81
Produkt:
  Artikel:
    Artikelnummer: 26090
    Artikelkurztext: Vorbereitung Metalluntergrund

**01.0018 Grundierung kunststoffmodifizierter Untergrund**
Bei kunststoffmodifizierten Untergründen.
Grundieren mit Triflex Pox Primer 116+ inkl. Absandung mit Quarzsand, Körnung 0,3-0,8 mm. Entfernung des Überschusses nach Aushärtung.
Verbrauch Triflex Pox Primer 116+: mind. 0,30 kg/m²
Verbrauch Quarzsand 0,3-0,8 mm: mind. 0,70 kg/m²
Ausführung nach den technischen Richtlinien des Materialherstellers. Die Haftung zum Untergrund ist immer objektbezogen zu prüfen.
Einheit: m²
DIN 276-08: 352
Work Category: 81
Produkt:
  Artikel:
    Artikelnummer: 21169
    Artikelkurztext: Grundierung kunststoffmodifizierter Untergrund

**01.0019 Grundierung mineralischer Untergrund**
Bei mineralischen Untergründen in der Fläche.
Grundieren mit Triflex Cryl Primer 287.
Verbrauch: mind. 0,35 kg/m²
Ausführung nach den technischen Richtlinien des Materialherstellers. Die Haftung zum Untergrund ist immer objektbezogen zu prüfen.
Einheit: m²
DIN 276-08: 352
Work Category: 81
Produkt:
  Artikel:
    Artikelnummer: 22870
    Artikelkurztext: Grundierung mineralischer Untergrund

**01.0020 Grundierung Asphalt**
Bei Asphaltuntergründen in der Fläche.
Grundieren mit Triflex Cryl Primer 222.
Verbrauch: mind. 0,40 kg/m²
Ausführung nach den technischen Richtlinien des Materialherstellers. Die Haftung zum Untergrund ist immer objektbezogen zu prüfen.
Einheit: m²
DIN 276-08: 352
Work Category: 81
Produkt:
  Artikel:
    Artikelnummer: 22220
    Artikelkurztext: Grundierung Asphalt

**01.0021 Grundierung Metall**
Z. B. bei Edelstahl, Stahl und Zink.
Grundieren mit Triflex Metal Primer inkl. vorheriger Reinigung der Fläche mit Triflex Reiniger.
Verbrauch Triflex Reiniger: mind. 0,20 l/m²
Verbrauch Triflex Metal Primer: ca. 0,15 l/m²
Ausführung nach den technischen Richtlinien des Materialherstellers. Die Haftung zum Untergrund ist immer objektbezogen zu prüfen.
Einheit: m²
DIN 276-08: 352
Work Category: 81
Produkt:
  Artikel:
    Artikelnummer: 26200
    Artikelkurztext: Grundierung Metall

**01.0022 Reparaturmörtel, mineralischer Untergrund (Rt >10 mm)**
Ausbesserung von Fehlstellen des vorhandenen mineralischen Untergrundes mit Reparaturmörtel Triflex Cryl RS 240 im Bereich von Rautiefen Rt >10 mm.
Triflex Cryl RS 240, Farbton 7023, Verbrauch: mind. 2,20 kg/m² pro mm Schichtdicke
Ausführung nach den technischen Richtlinien des Materialherstellers.
Mittlere Schichtdicke: '.........'
Einheit: m²
DIN 276-08: 352
Work Category: 81
Produkt:
  Artikel:
    Artikelnummer: 22150
    Artikelkurztext: Reparaturmörtel, mineralischer Untergrund (Rt >10 mm)

**01.0023 Reparaturmörtel, bituminöser Untergrund (Rt >10 mm)**
Ausbesserung von Fehlstellen des vorhandenen bituminösen Untergrundes mit Reparaturmörtel Triflex Cryl RS 242 im Bereich von Rautiefen Rt >10 mm.
Triflex Cryl RS 242, Farbton 7022, Verbrauch: mind. 2,20 kg/m² pro mm Schichtdicke.
Ausführung nach den technischen Richtlinien des Materialherstellers.
Mittlere Schichtdicke: '......'
Einheit: m²
DIN 276-08: 352
Work Category: 81
Produkt:
  Artikel:
    Artikelnummer: 22160
    Artikelkurztext: Reparaturmörtel, bituminöser Untergrund (Rt >10 mm)

**01.0024 Reparaturspachtel**
Schwundrisse und kleinere Ausbrüche sowie Unebenheiten werden mit Triflex Cryl Spachtel egalisiert.
Verbrauch: mind. 1,40 kg/m² pro mm Schichtdicke
Ausführung nach den technischen Richtlinien des Materialherstellers.
Einheit: m²
DIN 276-08: 352
Work Category: 81
Produkt:
  Artikel:
    Artikelnummer: 22400
    Artikelkurztext: Reparaturspachtel

**01.0025 Mörtelkeil, Variante 2**
Um das aufgesetzte Triflex ProJoint Fugenprofil überfahren zu können, wird in einer Breite von 50 cm links und rechts des Profils ein Mörtelkeil mit Triflex Cryl RS 240 aufgetragen. Hierzu wird links und rechts der Fuge ein L-Profil mit einer Schenkellänge von 0,5 cm eingeklebt, um dann die definierte Schräge mit dem Mörtel auszufüllen.
Verbrauch Triflex Cryl RS 240: ca. 30,00 kg/m.
Der Höhenversatz von 0,5 cm wird im Anschluss mit Triflex Cryl Spachtel versetzt mit Quarzsand der Körnung 0,7-1,2 mm im Mischungsverhältnis 1 : 1 aufgefüllt.
Ausführung nach den technischen Richtlinien des Materialherstellers.
(Siehe Triflex Systemzeichnung ProJoint+-1561)
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Einheit: m²
DIN 276-08: 352
Work Category: 81
Produkt:
  Artikel:
    Artikelnummer: 22150
    Artikelkurztext: Mörtelkeil, Variante 2

*Hinweis: ETA-Bewertung*
Herstellung von Fugenabdichtungen mit Triflex ProDetail inkl. Triflex Spezialvlies.
Das Abdichtungssystem Triflex ProDetail besitzt eine ETA-Bewertung (ETAG Nr. 005) mit CE-Kennzeichnung in den jeweils höchsten Nutzungskategorien W3, M und S, P1 bis P4, S1 bis S4, TL4, TH4, BROOF(t1), BROOF(t2), BROOF(t3), BROOF(t4).
- Zu erwartende Lebensdauer von 40 Jahren auf Grundlage erweiterter Prüfparameter gemäß Europäischem Bewertungsdokument (EAD)
- Brandverhalten: Klasse E nach DIN EN 13501-1
- Triflex ProDetail entspricht der DIN 18531 und der Fachregel für Abdichtungen des ZVDH (Flachdachrichtlinie)
- Besitzt ein allgemeines bauaufsichtliches Prüfzeugnis (abP) nach PG-FLK gemäß VV TB, lfd. Nr. C 3.28
- Nachweis der Wurzelfestigkeit nach FLL-Verfahren sowie als Anschluss auf Bitumen- und Kunststoffbahnen
- Erfüllt die Anforderungen bezüglich Ökotoxizität und Gentoxizität gemäß des Blauen Engels für Flüssigkunststoffe
- Produktspezifische Umwelt-Produktdeklaration (EPD) nach EN 15804:2012 + A2:2019/AC:2021
- Widerstand gegenüber Hagelschlag nach DIN EN 13583 für harte und flexible Untergründe
- Statische Rissüberbrückung: 3 mm nach DIN EN 1062-7
- Dynamische Rissüberbrückung: 1 mm auf Grundlage der Prüfungen zur ETA-Bewertung
- Radondicht

**01.0026 Abdichtung Bewegungsfuge**
Abdichten der Bewegungsfuge mit Triflex ProDetail inkl. Triflex Spezialvlies.
Zum Einkleben des Triflex Trägerbandes Triflex Cryl Spachtel zu beiden Seiten der Fuge ca. 4 cm breit auftragen.
Triflex Cryl Spachtel Verbrauch: 1,40 kg/m² je mm Schichtdicke.
Triflex ProDetail, Farbton 7030, Verbrauch mind. 2,10 kg/m inkl. 2 Lagen Triflex Spezialvlies, Vliesbreite 35 cm
Nach der Aushärtung der Schlaufenabdichtung wird in die Fuge eine geschlossenzellige Rundschnur eingelegt und im Anschluss mit Triflex ProDetail flächenbündig vergossen.
Triflex ProDetail, Farbton 7030, Verbrauch mind. 0,90 kg/m
Ausführung nach den technischen Richtlinien des Materialherstellers.
(Siehe Triflex Systemzeichnung ProJoint+-1560 und ProJoint+-1561)
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Einheit: m
DIN 276-08: 363
Work Category: 18
Produkt:
  Artikel:
    Artikelnummer: 22900
    Artikelkurztext: Abdichtung Bewegungsfuge

**01.0027 Fugenprofil**
Einbauen von Triflex ProJoint Fugenprofilen inkl. Triflex ProJoint Dehnungsband.
Beidseitiges Verkleben der Fugenprofile mit Triflex Cryl Spachtel, versetzt mit Quarzsand 0,7- 1,2 mm im Mischungsverhältnis 1:1.
Verkleben des Triflex ProJoint Dehnungsbands mit Triflex ProJoint Fix inkl. vorheriger Reinigung mit Triflex ProJoint Cleaner.
Triflex ProJoint Fugenprofil, b = 142 mm, h = 23 mm,
Farbton Zementgrau.
Triflex Cryl Spachtel, Verbrauch ca. 1,50 kg/m.
Quarzsand 0,7-1,2 mm, Verbrauch ca. 1,50 kg/m.
Triflex ProJoint Fix, Verbrauch ca. 0,06 l/m.
Triflex ProJoint Cleaner, Verbrauch ca. 0,03 l/m.
Ausführung nach den technischen Richtlinien des Materialherstellers.
(Siehe Triflex Systemzeichnung ProJoint+-1560 und ProJoint+-1561)

Produkteigenschaften:
- Hochwertiges Polymer-Bodenfugenprofil in Carbonfaser-Verbundtechnologie
- Rostfrei
- Hochbelastbar und rissüberbrückend
- Elastisch mit dem Untergrund verklebt
- Ausdehnungskoeffizient des Profils wie die Parkhausbeschichtung, da mit gleicher PMMA-Harzbasis befestigt
- Brandklasse: Bfl-s1 (schwer entflammbar)
- Fugenbewegung horizontal gesamt: 35 mm (-10/+25 mm)
- Druckfestigkeit: 60 N/mm² gemäß ONR 23303
- Biegezugfestigkeit: 50 N/mm² gemäß DIN EN 196-1
- Für das System Triflex ProJoint+ wurde eine Belastungsprüfung nach den Belastungsklassen der DIN EN 1433:2005-09 durchgeführt. Bei der Belastungsklasse F 900 haben sich keine signifikanten Beschädigungen gezeigt.
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Einheit: m
DIN 276-08: 363
Work Category: 18
Produkt:
  Artikel:
    Artikelnummer: 28100
    Artikelkurztext: Fugenprofil

**01.0028 Stundenlohnarbeit eines Vorarbeiters**
Stundenlohnarbeit eines Vorarbeiters für nicht aufgeführte Arbeiten, jedoch zum Nachweis und nur auf Anordnung der Bauleitung oder Bauherrn.
Einheit: h
DIN 276-08: 352
Work Category: 91

**01.0029 Stundenlohnarbeit eines Facharbeiters**
Stundenlohnarbeit eines Facharbeiters für nicht aufgeführte Arbeiten, jedoch zum Nachweis und nur auf Anordnung der Bauleitung oder Bauherrn.
Einheit: h
DIN 276-08: 352
Work Category: 91

**01.0030 Stundenlohnarbeit eines Helfers**
Stundenlohnarbeit eines Helfers für nicht aufgeführte Arbeiten, jedoch zum Nachweis und nur auf Anordnung der Bauleitung oder Bauherrn.
Einheit: h
DIN 276-08: 352
Work Category: 91

**01.0031 Materialverbrauch auf Nachweis**
Materialverbrauch für unvorhersehbare, aber für die Durchführung der Leistung notwendigen zusätzlichen Arbeiten, die nicht im Leistungsverzeichnis erfasst sind.
Die Abrechnung erfolgt nach Aufwand auf Einzelnachweis.
Einheit: kg
DIN 276-08: 352
Work Category: 18

**01.0032 Entsorgung aller Abfälle und Sondermüllstoffe**
Entsorgung aller Abfälle und Sondermüllstoffe entsprechend den derzeitig gültigen Gesetzen und Durchführungsverordnungen.
Einheit: psch
DIN 276-08: 396
Work Category: 87
